# Bergbahn 6.+7. OG+TH
Angebotsaufforderung (GAEB 90, DA83)
DV-Nummer: 1600
Währung: EUR
Auftraggeber: Gebäudemanagement der Stadt Wuppertal (GMW), GMW.24 Verwaltu

## Maler- und Lackierarbeiten
Datum: 24.07.26

*Hinweis*
Hinweise zum Vertragsverhältnis

Beauftragung erfolgt im Auftrag der DVV.
Der Auftraggeber (DVV) ist eine 100%
Tochtergesellschaft der
Stadt Wuppertal und wird zum Ablauf des 31.12.2026
liquidiert.
Der Auftraggeber (DVV) überträgt seine sämtlichen
Rechte und
Pflichten aus diesem Vertrag mit Wirkung zum
01.01.2027 auf
die Stadt Wuppertal bzw. das Gebäudemanagement der
Stadt
Wuppertal.
Die Stadt Wuppertal bzw. das Gebäudemanagement der
Stadt
Wuppertal tritt am 01.01.2027 anstelle des
Auftraggebers (DVV)
vollständig in den bestehenden Vertrag ein.
Der Bieter stimmt dieser Vertragsübernahme mit Abgabe
seines
Angebotes ausdrücklich zu.
Die Beauftragung erfolgt daher vorbehaltlich des
positiven
Ratsbeschlusses
Die DVV wird mit Wirkung zum 01.01.2027 von seinen
vertraglichen Verpflichtungen befreit.

*Hinweis*
ALLGEMEINE BEDINGUNGEN

1. Allgemeiner Teil

Bezeichnung des Bauvorhabens:
Austausch von Brandschutz-Türen und Klappen mit
Schadstoffsanierung
Verwaltungsgebäude Unter Lichtenplatzer Straße 102 /
An der
Bergbahn 33

Art der Maßnahme

Bei der Baumaßnahme handelt es sich um den Austausch
und
die Reparatur abgängiger oder beschädigter
Brandschutztüren,
zu deren Ausführung zuvor eine Schadstoffsanierung im
Treppenhaus im Bereich der Etagenpodeste erforderlich
ist und
um die Erweiterung der Lüftungsanlage in 6. und
7.Ebene,

Lage der Baustelle:

Das Gebäude liegt in Wuppertal, Untere Lichtenplatzer
Straße
102, 42289 Wuppertal
Parkmöglichkeiten bestehen auf der Fläche der
Baustelle nicht!
Auf dem umliegenden Gelände, außerhalb des
Baustellenbereiches können keine Parkmöglichkeiten zur
Verfügung gestellt werden.
Genutzt werden können nur die im öffentlichen Bereich
liegenden Parkplätze.
In der Straße "An der Bergbahn" ist das Parken
teilweise über
Anwohnerparken geregelt

Die Einrichtung der Baustelle im Gebäude ist, in
Absprache mit der Bauleitung, Sache des Auftragnehmers.
Dabei ist das Absichern der Baustelle gegenüber
freizuhaltenden Verkehrsflächen, vom Auftragnehmer
durchzuführen. Das Gebäude ist während der Baumaßnahmen
in Betrieb.
Während der Baumaßnahmen im UG und EG und 1. OG sind
die Ebenen teilweise in Betrieb
Während Baumaßnahmen in den Obergeschossen 2 - 7 sind
die betroffenen Ebenen ohne Nutzung. Die Geschosse
darüber
bzw. darunter werden genutzt.
Das Treppenhaus hat deshalb immer die Funktion eines
Fluchttreppenhauses und ist grundsätzlich freizuhalten!
Der Anbieter muss durch Sicherungsmaßnahmen, soweit sie
nicht schon vorhanden sind, und durch das Verhalten
seiner Mitarbeiter auf der Baustelle ausschließen, dass
Personen, die auf dem Gelände oder im Gebäude sind und
es
betreten oder verlassen wollen, durch die Baumaßnahme
in
irgendeiner Weise gefährdet werden.

Zufahrt zur Baustelle / Anlieferung

Die Baustelle wird angefahren über die öffentliche
Straße "Untere Lichtenplatzer Straße".

Die Andienung der Baustellen erfolgt über den
Haupteingang
und das Treppenhaus.
Für den Transport von Materialien steht ein Aufzug zur
Verfügung, der aber nicht stufenfrei zu erreichen ist.
Um den Aufzug im EG zu erreichen, müssen 4 Stufen
überwunden werden
Der Aufzug wird bauseits gegen mechanische Beschädigung
aus dem normalen Transport von Materialen geschützt.

Die übrigen Transportwege sind, entsprechend der
Belastung
durch den AN, zu schützen.
Etwaige durch den Transport entstandene Schäden hat der
Auftragnehmer dem AG anzuzeigen und auf seine Kosten zu
beheben.
Verschmutzungen des öffentlichen Bereichs (Straßen,
Bürgersteige, Grünflächen) sind vom AN direkt
nach Entstehung restlos zu beseitigen.
Verschmutzungen der Wege im Gebäude die auch vom Nutzer
verwendet werden sind vom AN direkt nach Entstehung
restlos
zu beseitigen.

Der AG behält sich ausdrücklich vor, die Säuberung nach
einmaliger, auch mündlicher Aufforderung des AN durch
die Bauüberwachung zu Lasten des AN durchführen zu
lassen, wenn dieser der Aufforderung nicht umgehend
Folge leistet.

Ablauf der Gesamtbaumaßnahme:

Beginn der Maßnahme:  IV Quartal  2026

Voraussichtliches  Ende: I Quartal  2029

Termine für die Gewerke:

Die genauen Termine für die Einzelgewerke sind den,
der Ausschreibung beiliegenden Vertragsbedingungen zu
entnehmen.
Diese haben alleine eine den Charakter einer
verbindlichen
Vereinbarung.
Der beiliegende Bauablaufplan dient nur der Übersicht.

SiGeKo / Baustellenordnung

Im Rahmen der Baumaßnahme hat der Bauherr einen
SiGe-Koordinator eingeschaltet:

Von dem SiGeKo werden, auf Grundlage der VOB und den
einschlägigen Sicherheitsbestimmungen sowie der
Baustellenverordnung eine Baustellenordnung, ein
SiGe-Plan
und Vorgaben zur Brandschutzorganisation auf der
Baustelle
aufgestellt.
Die Unterlagen werden bei Auftragsvergabe dem AN
übergeben
und sind verbindlich einzuhalten.
Die Überwachung erfolgt durch regelmäßige Begehungen
des
SiGeKo und der Bauüberwachung. Bei Verstößen gegen die
Arbeits- und Umweltschutzbestimmungen werden
schriftliche
Abmahnungen übermittelt. Die die darin geforderten
Maßnahmen sind umgehend, innerhalb einer angemessenen
Frist, zu erfüllen. Nach Ablauf der Frist ist der AG
berechtigt,
ohne weitere Abmahnung die notwendigen Maßnahmen zu
Lasten des AN durch Dritte durchführen zu lassen.
Die Tätigkeit des SiGeKo entbindet den AN nicht von
seiner
Abstimmungspflicht mit anderen Unternehmern
entsprechend §
6 Abs. 2 Unfallverhütungsvorschrift "Allgemeine
Vorschriften"
(BGV A1)
Der Auftragnehmer hat dem Auftraggeber vor Beginn der
Arbeiten einen Sicherheitsbeauftragten zu nennen, der
für die
Einhaltung der allgemeinen sowie der besonderen
Sicherheitsvorschriften durch die Mitarbeiter des AN
 verantwortlich ist.

Sicherheitsanweisungen

Im Falle der Feststellung von Sicherheitslücken werden
durch die Bauüberwachung oder und den SiGeKo
zusätzliche
Sicherheitsanweisungen erteilt.
Diese gelten grundsätzlich für alle Auftragnehmer und
sind bindend.
Die Nichtbeachtung der Anweisungen kann Haftungsfolgen
haben.

Folgendes ist zu beachten:
Die einschlägigen Vorschriften und Richtlinien zu
persönlichen Schutzausrüstung sowie zur allgemeinen
Arbeitssicherheit auf der Baustelle sind einzuhalten.
Das Rauchen auf der Baustelle und dem Gelände des
Gebäudes ist verboten.
Alkoholische Getränke und Drogen jeder Art sind auf der
Baustelle ebenso verboten wie das Betreten der
Baustelle unter Alkohol- und Drogeneinfluss.
Die Nichtbeachtung hat den umgehenden Verweis von der
Baustelle zur Folge.

Bei Arbeiten in Bereichen, die unter Betrieb sind, ist
folgendes zu beachten
Das Betreten der Bereiche unter Betrieb ist nur in
Abstimmung mit der Bauüberwachung gestattet.
Arbeiten dürfen erst nach der Freigabe durch den Nutzer
ausgeführt werden.
Alle Treppenhaustüren sind stets geschlossen zu halten
(Fluchtweg)
In den Treppenhäusern sind Materiallagerungen jeder Art
untersagt.

Allgemeine Ausführungs- und Abrechnungshinweise

Die Einheitspreise sind unabhängig voneinander zu
kalkulieren.
Keine Mischkalkulation!

Alle Positionen verstehen sich, soweit in der Position
nicht anders beschrieben, als vollständige Leistungen,
einschließlich Lieferung der Materialien.
Die dem LV beigefügten Zeichnungen und Unterlagen
dienen nur zur Verdeutlichung der beschriebenen
Positionen.
Sämtliche Maße sind örtlich zu prüfen. Bei Abweichungen
zur Planung ist umgehend die Bauüberwachung zu
informieren und deren Entscheidung zum weiteren
Vorgehen abzuwarten.

Sofern im Leistungsverzeichnis nicht näher beschrieben,
verpflichtet sich der Auftragnehmer, sich vor
Ausführung der
Leistung vor Ort mit dem Arbeitgeber abzusprechen, um
die
Belange der übrigen am Bau
Beteiligten zu gewährleisten.

Sofern in der Leistungsbeschreibung die Ausführung nach
besonderer Anordnung durch den AG vorgeschrieben ist,
bedeutet dies, dass auch mit der Vorbereitung erst nach
besonderer Aufforderung durch den AG zu beginnen ist.

Zur Sicherung der vereinbarten Termine muss ein
größtmöglicher Arbeitseinsatz und die Zusammenarbeit
mit allen Handwerkern geleistet werden.

Sorgfaltspflicht bei Bauen im Bestand

Vor allen Eingriffen in den Bestand hat der AN zu
prüfen, ob die örtliche Situation der Planunterlage
entspricht und ob ein Eingriff die Tragfähigkeit des
Bauwerkes oder einzelner Bauteile einschränken kann.
Im Zweifelsfall sind die Arbeiten einzustellen, die
örtliche Bauüberwachung zu informieren und deren
Entscheidung abzuwarten.

Planübergabe

Der AN erhält den aktuellen Planstand je 1-fach in
Papierform und im Format pdf. Auf Wunsch auch im Format
DWG.
Zusätzliche, vom AN für die eigenen Belange gewünschte
Vervielfältigungen werden dem AN in Rechnung gestellt.

Baubesprechungen

Durch die Bauüberwachung werden regelmäßige (1x
wöchentlich) Baubesprechungen mit allen aktuell am Bau
beteiligten Firmen und Bauleitungen durchgeführt.
Der Auftragnehmer ist verpflichtet, an allen
Baubesprechungen, die in dem Zeitraum seiner
Ausführung, sowie 1 Woche vor der Arbeitsaufnahne
liegen, persönlich, oder vertreten durch einen fach-
und sachkundigen Mitarbeiter, teilzunehmen.

Baustoffe

Es sind nur bauaufsichtlich zugelassene Baustoffe zu
verwenden.

Das zu verarbeitende Material muss der jeweiligen
Stoffnorm entsprechen. Die Verarbeitungsrichtlinien der
Hersteller sind grundsätzlich zu beachten.
Auf Verlangen sind dem Auftraggeber diese kurzfristig
(max. 2 Arbeitstage) zu übergeben.

Bei Arbeiten, bei denen chemische Mittel zur Anwendung
gelangen, ist vom Bieter auf Verlangen des AG
kurzfristig (max. 2 Arbeitstage) ein Produktdatenblatt
über die jeweiligen Inhaltsstoffe vorzulegen.

Werden besondere Zertifizierungen für die
ausgeschriebenen Bauteile gefordert, so sind diese auf
Verlangen für die angebotenen Produkte innerhalb von 6
Werktagen vorzulegen.

Schutz angrenzender Bauteile

Der ausreichende Schutz der angrenzenden Bauteile wie
Fenster, Türen, Fußböden (mit und ohne Belag), etc. ist
in die Einheitspreise einzurechnen! Die zu schützenden
Bauteile und Einrichtungsgegenstände sind mindestens
mit einer festen Folie zu schützen.
Auf die Regelungen der VOB wird ausdrücklich verwiesen.

Abbruch / Bauschutt / Müll

Der AN hat Bauschutt sowie Abfälle oder Verschmutzungen
die durch Eintrag durch den AN in die Baustelle
gelangen, täglich und auf eigene Kosten von der
Baustelle staubbindend und besenrein zu entfernen und
fachgerecht zu entsorgen.

Bei Abbrucharbeiten ist der Bereich direkt nach dem
Abschluss der Arbeiten staubbindend und besenrein zu
reinigen.

Der AG ist berechtigt, nach fruchtloser Aufforderung
der anwesenden Firmen, auch mündlich und im Rahmen der
Baubesprechungen, die Beseitigung der Verschmutzung,
durch einem Dritten ausführen zu lassen.
Die Kosten trägt der AN.
Als fruchtlos wird die Aufforderung angesehen, wenn die
Verschmutzung nicht innerhalb von 24 Stunden beseitigt
ist.

Mehrmassen

Mehrmassen, die die Auftragsmasse um mehr als 10%
übersteigen, müssen in einem Nachtrag angezeigt,
angeboten/geprüft und beauftragt werden, bevor Sie in
Rechnung gestellt werden können.

Nachträge

Nachtragsangebote für nicht beauftragte, aber im
Bauablauf als notwendig erkannte oder durch die
Bauüberwachung angeordnete Leistungen sind kurzfristig
(innerhalb von 6 Werktagen nach Anforderung) bei der
Bauüberwachung einzureichen.

Nachträge müssen mit laufenden Nummern versehen werden.
Die endgültige Nummer des Nachtrages wird nach Prüfung
des Nachtrages durch die Bauüberwachung vergeben und
dem AN mitgeteilt. Auch nicht anerkannte Nachträge
werden weiter geführt und sind bei der Nummerierung zu
berücksichtigen.
Sind mehrere Positionen im Rahmen eines Nachtrages
notwendig, so sind diese Positionen unter der
Nachtragsnummer (als Titelnummer) und fortlaufenden
Positionsnummern zu führen.
Abrechnung von Nachträgen: siehe Rechnungsstellung

Die Nachträge sind gemäß den Anforderungen des AG
einzureichen.
Gib es hierzu keine Besonderen Festlegungen,
sollen Nachträge prinzipiell in elektronischer Form
(pdf) an das
Büro aig+ versandt werden.
Für den Versand von Nachträgen ist ausschließlich die
Mailadresse
nachtrag@aigplus.de
zu verwenden.

Nachunternehmer

Nachunternehmer sind anzumelden.
Es gelten die Besonderen Vertragsbedingungen des GMW

Dokumentation

Mit der Schlussrechnung sind spätestens folgende
Unterlagen einzureichen:
Fachbauleitererklärung über die sach- und fachgerechte
 Ausführung der erbrachten Leistungen.
Sämtliche Nachweise und Prüfzeugnisse zu den
 eingebauten Materialien und Produkten
Übereinstimmungserklärungen zu den oben genannten
 Prüfzeugnissen
Pflege- und Wartungshinweise zu den eingebauten
 Produkten

Eine Freigabe der Schlussrechnungssumme durch die
prüfende Bauüberwachung erfolgt erst, wenn die
geforderten Unterlagen bei der Bauüberwachung
eingegangen sind.

Abnahme

Es gelten die Regeln der VOB/B in der aktuellen
Fassung.
Darüber hinaus gilt folgendes als vereinbart:
Abnahmen finden statt, nachdem sich der verantwortliche
Fachbauleiter des AN von der ordnungsgemäßen und
mängelfreien Leistung seines Unternehmens überzeugt
hat und
in Textform, in der Regel als Mail, sein
Abnahmeverlangen
angezeit hat.

Abnahme Mängelbeseitigung

Der AN zeigt spätestes am Ablauftag der Frist
schriftlich an,
dass die Mängel restlos beseitigt sind und sich der
zuständige
Fachbauleiter des AN davon vor Ort überzeugt hat.

Salvatorische Klausel

Die allgemeinen Regelungen zu den Punkten
Vertragserfüllung, Vertragsverletzungen und Haftung des
AN bleiben von diesen Vorbemerkungen unberührt.

Sollte eine Bestimmung dieser Erklärung wie auch eine
einzelne
Vertragsbedingungen unwirksam sein oder werden, so
wird die
Wirksamkeit der übrigen Bestimmungen dieser Erklärung
wie
auch andere Vertragsbestandteile nicht berührt. Die
Parteien
verpflichten sich, unwirksame Bestimmungen durch eine
solche
Bestimmung zu ersetzen, die der von den Parteien
vereinbarten
rechtlich und wirtschaftlich am nächsten kommt.
Gleiches gilt,
falls das zugrunde liegende Vertragswerk eine Lücke
aufweisen
sollte.
Bei Widersprüchen dieser ATV zu den "Besonderen
Vertragsbedingungen des Bauherrn" geht letztere dieser
AVT
vor.
Verstößt eine Regelung dieser ATV gegen die Regeln der
VOB
derart, dass die Verdingungsordnung in Gänze
erschüttert wird,
so geht letztere dieser ATV vor.

*Hinweis*
Einhaltung der vertraglich vereinbarten
Ausführungsfristen:
Zur Einhaltung der vertraglich vereinbarten
Ausführungsfristen durch eine entsprechende zeitliche
und
personelle Besetzung der Baustelle ist folgendes
vereinbart:
Die Besetzung der Baustelle erfolgt gemäß § 5VOB/B mit
folgenden Vertragsregelungen:

Die Kernarbeitszeit in der KEINE lärmintensive
Arbeiten durchgeführt werden können;
  Montag bis Freitag von 09:00
Uhr bis 15:00 Uhr

*Hinweis*
Hinweis zu den Bauabschnitten

Die nachfolgend ausgeschiebenen Leistungen werden
im Rahmen von 7 Bauabschnitten, etagenweise ausgeführt.
Für den AN bedeutet das, dass beschreibenen Arbeiten
auch nur etagenweise
ausgeführt werden können.
Auf den, dem LV beiliegenden Bauablaufplan und die BVB
des AG
wird ausdrücklich verwiesen.

*Hinweis*
Zusätzliche Unterlagen

Den Ausschreibungsunterlagen liegen folgende
Unterlagen bei, die bei der Erstellung des Angebotes
beachtet
werden sollen:

Pläne Architekt

Bauzeitenplan Gesamt als Übersichtsplan
Bauzeitenplan Gewerk LV
Vertraglich bindend sind ausschließlich die
Terminangaben in den BVB des AG

LV als Gaeb Datei .X83-

*Hinweis*
Soweit in der Leistungsbeschreibung auf
Technische Spezifikationen, z. B.
nationale Normen, mit denen
Europäische Normen umgesetzt werden,
europäische technische Zulassungen,
gemeinsame technische Spezifikationen,
internationale Normen, Bezug genommen
wird, werden auch ohne den
ausdrücklichen Zusatz: oder gleichwertig,
immer gleichwertige Technische
Spezifikationen in Bezug genommen.

### Titel 01 Allgemeine Arbeiten

**01.1 Baustelleneinrichtung**
Baustelleneinrichtung für Malerarbeiten
die ausschließlich für die Leistungen des AN
erforderlich sind.

darin sind z.B. enthalten:
- alle versorgungstechnischen und
sicherheitstechnischen
Einrichtungen, die zur Erbringung der nachfolgend
beschriebenen Leistungen des AN erforderlich sind
- eventuell erforderliche Material- und
Aufenthaltscontainer
- Rollgerüste und sonstige Gerüste bis zu einer
Arbeitsbühnenhöhe von 2,0m
- Rollgerüste und sonstige Gerüste für
Arbeitsbühnenhöhe >2,0
m bis 3,0 m
- Beleuchtung
- Abfallcontainer

Folgende Baustelleneinrichtungsanlagen stehen dem AN
zur
kostenlosen Nutzung zur Verfügung:
- Toiletten
- Baustrom und Bauwasseranschluss im Baustellenbereich
  Die Versorgung des Arbeitsbereiches hat der AN
selbst.
  durch eigene Stromleitungen sicherzustellen.
- Bauzäune

Die Baustelleneinrichtung ist in Abstimmung mit der
Bauleitung
im Maße Ihrer Erfordernis und ohne separate
Aufforderung
einzurichten, vorzuhalten und nach Abschluss der
eigenen
Arbeiten vollständig zurückzubauen.

Die Einrichtung erfolgt zu Beginn der eigenen Arbeiten
und wird
nach deren Abschluss (Abnahme der Leistung) wieder
entfernt.
Die Wiederholte Abrechnung der Baustelleneinrichtung
ist nur
nach einem vollständigen Abzug von der Baustelle
möglich.

Räume: UG-7.OG TRH, 6.OG und 7.OG TRH und Nutzfläche
als 1 Bauabschnitt
Menge: 8,000 St

**01.2 Schutz- und Abdeckmaterial entfernen, NF**
*** Bezugsbeschreibung
Bauseits angebrachte Schutzabdeckung aus
Hartfaserplatte 3
mm und Abdeckfolie (Ränder und Stöße verklebt) vom
Teppich-Boden nach den Malerarbeiten rückstandslos
entfernen und entsorgen.
Ausführung in Abstimmung mit der Bauleitung.

Räume: 6.OG, 7.OG Nutzfläche
Menge: 200,000 m2

**01.3 Schutz- und Abdeckmaterial entfernen, TRH**
*** wie Position 01.2
Räume: UG-7.OG TRH
Menge: 210,000 m2

**01.4 Schutz- und Abdeckarbeiten, NF**
Schützen von Heizungskörpern, Schalter- und
Steckdosenabdeckungen durch Abkleben gem. VOB/C DIN
18363 Punkt 4.2.11. Einschl. Entfernen und Entsorgen
der
Abdeckmaterialien.
Ausführung nach Bauabschnitten.
Menge: 1,000 psch

### Titel 02 Malerarbeiten Wände

**Ausführungsbeschreibung 0001 Ausführungsbeschreibung - Angebotene Fabrikate**
*Ausführungsbeschreibung - Angebotene Fabrikate*
Dispersionsfarbe Wand/Decke

Emissionsarm, lösemittel- und weichmacherfrei gemäß
DIN EN
13300, diffusionsfähig gem. Klasse I nach DIN EN ISO
7783-2
für den Innenraum geeignet, Nassabriebklasse 2
Oberfläche: seidenmatt
Farbe: hell gem. Bemusterung

Angebotenes Fabrikat Dispersionsfarbe Wand/Decke

'..................................................'
Ist vom Bieter anzugeben.
Datenblätter sind auf Verlangen vorzulegen

Dispersionsfarbe Wand

Emissionsarm, lösemittel- und weichmacherfrei gemäß
DIN EN
13300, diffusionsfähig gem. Klasse I nach DIN EN ISO
7783-2
für den Innenraum geeignet, Nassabriebklasse 1
Oberfläche: seidenmatt
Farbe: hell gem. Bemusterung

Angebotenes Fabrikat Dispersionsfarbe Wand

'..................................................'
Ist vom Bieter anzugeben.
Datenblätter sind auf Verlangen vorzulegen

Dispersionsfarbe Decke

Emissionsarm, lösemittel- und weichmacherfrei gemäß
DIN EN
13300, diffusionsfähig gem. Klasse I nach DIN EN ISO
7783-2
für den Innenraum geeignet, Nassabriebklasse 3
Oberfläche: seidenmatt
Farbe: hell gem. Bemusterung

Angebotenes Fabrikat Dispersionsfarbe Decke

'..................................................'
Ist vom Bieter anzugeben.
Datenblätter sind auf Verlangen vorzulegen

**02.1 Untergrund reinigen, NF**
*** Bezugsbeschreibung
Untergrund von losen Bestandteilen, grobem Schmutz und
Staub reinigen, anfallende Stoffe sammeln und
entsorgen.

Untergrund: Gipsputz, Q2 geglättet, neu
erstellt/Gipsplatte
Bestand sowie neu erstellt
Arbeitshöhe bis 2,65 m über der Standfläche.
Inkl. Laibungen und Nischen.

Räume:
6.OG: 06_001 Servicecenter 1, 06_011 Eingangshalle,
06_008
Garderobe, 06_007 Teeküche
7.OG: 07_013 Besprechungsraum, 07_012 Aufenthaltsraum,
07_004 Vorflur, 07_005 Flur
Menge: 800,000 m2

**02.2 Untergrund reinigen, TRH**
*** wie Position 02.1
Untergrund: Gipsputz, Q2 geglättet, neu
erstellt/Gipsplatte
Bestand sowie neu erstellt.
Arbeitshöhe bis ca. 2,55 m über der Standfläche.

Räume: UG bis 7.OG TRH, 6.OG: 06_004 Flur, 7.OG: Flur
zu
den WC-Räumen
Menge: 350,000 m2

**02.3 Haftgrund, mineralische Untergründe, NF**
*** Bezugsbeschreibung
Egalisierenden pigmentierten Haftgrund auf Wandflächen
mit
Putz-Oberfläche auftragen, zur Reduzierung der
Saugfähigkeit
und zur Sicherstellung einer homogenen, ansatzfreien
Optik des
Schlussanstrichs.

wasserverdünnbar, lösemittelfrei, geruchsarm, für den
Innenraum geeignet
Untergrund: Gipsputz Q2 geglättet, neu erstellt
Arbeitshöhe bis 2,65 m über der Standfläche.

Räume:
6.OG: 06_001 Servicecenter 1, 06_011 Eingangshalle,
06_008
Garderobe, 06_007 Teeküche
7.OG: 07_013 Besprechungsraum, 07_012 Aufenthaltsraum,
07_004 Vorflur, 07_005 Flur
Menge: 100,000 m2

**02.4 Haftgrund, mineralische Untergründe, TRH**
*** wie Position 02.3
Untergrund: Gipsputz, Q2 geglättet, neu erstellt.
Arbeitshöhe bis ca. 2,55 m über der Standfläche.

Räume: UG bis 7.OG TRH, 6.OG: 06_004 Flur, 7.OG: Flur
zu
den WC-Räumen
Menge: 300,000 m2

**02.5 Erstbeschichtung, Dispersion, NF**
*** Bezugsbeschreibung
Erstbeschichtung von Wandflächen mit Putz-Oberfläche Q2
geglättet mit Dispersionsfarbe Nassabriebklasse 2 gem.
Ausführungsbeschreibung deckend auftragen.

Arbeitshöhe bis 2,65 m über der Standfläche.

Räume:
6.OG: 06_001 Servicecenter 1, 06_011 Eingangshalle,
06_008
Garderobe, 06_007 Teeküche
7.OG: 07_013 Besprechungsraum, 07_012 Aufenthaltsraum,
07_004 Vorflur, 07_005 Flur
Menge: 100,000 m2

**02.6 Erstbeschichtung, Dispersion, TRH**
*** wie Position 02.5
Arbeitshöhe bis ca. 2,55 m über der Standfläche.
Räume: UG bis 7.OG TRH, 6.OG: 06_004 Flur, 7.OG: Flur
zu
den WC-Räumen
Menge: 300,000 m2

**02.7 Zulage Nassabriebsklasse 1, Erstbeschichtung, NF**
*** Bezugsbeschreibung
Zulage für die Erstbeschichtung der Wände mit
Dispersionsfarbe Nassarbriebsklasse 1. Ausführung nur
in
Abstimmung mit der Bauleitung.

Räume:
6.OG: 06_001 Servicecenter 1, 06_011 Eingangshalle,
06_008
Garderobe, 06_007 Teeküche
7.OG: 07_013 Besprechungsraum, 07_012 Aufenthaltsraum,
07_004 Vorflur, 07_005 Flur
Menge: 100,000 m2

**02.8 Zulage Nassabriebsklasse 1, Erstbeschichtung, TRH**
*** wie Position 02.7
Räume: UG bis 7.OG TRH, 6.OG: 06_004 Flur, 7.OG: Flur
zu
den WC-Räumen
Menge: 300,000 m2

**02.9 Überholungsbeschichtung, Dispersion, NF**
*** Bezugsbeschreibung
Überholungsbeschichtung von Wandflächen mit
Dispersionsfarbe Nassabriebklasse 2 gem.
Ausführungsbeschreibung deckend auftragen.

Untergrund: Gipsputz/Gipsplatte, hell gestrichen
Arbeitshöhe bis 2,65 m über der Standfläche.

Räume:
6.OG: 06_011 Eingangshalle, 06_008 Garderobe, 06_007
Teeküche, 06_001 Servicecenter 1, 06_012 Servicecenter
2,
06_015 Büro 1, 06_014 Besprechung, 06_013 Büro 2
7.OG: 07_004 Vorflur, 07_005 Flur, 07_013
Besprechungsraum, 07_012 Aufenthaltsraum
Menge: 680,000 m2

**02.10 Überholungsbeschichtung, Dispersion, TRH**
*** wie Position 02.9
Arbeitshöhe bis ca. 2,55 m über der Standfläche.
Räume: EG bis 6.OG TRH, Bestandswand Unterverteilung,
innen und außen
Menge: 100,000 m2

**02.11 Überholungsbeschichtung, Dispersion, Stützen, NF**
Überholungsanstrich mit Dispersionsfarbe
Nassabriebklasse 2
gem. Ausführungsbeschreibung, deckend, Stützen,
Stützenverkleidungen, Vorsprünge.

Abwicklung 160 cm bis 200 cm
Untergrund: Gipsputz
Abrechnung in m

Räume:
6.OG: 06_001 Servicecenter 1, 06_012 Servicecenter 2,
06_011 Eingangshalle, 06_008 Garderobe
7.OG: 07_004 Vorflur, 07_005 Flur
Menge: 60,000 m

**02.12 Überholungsbeschichtung, Nischen, NF**
Überholungsanstrich mit Dispersionsfarbe
Nassabriebklasse 2
gem. Ausführungsbeschreibung, deckend, geputze Nischen
zwischen den Fensterstützen, bestehend aus
Ansichtsfläche ca.
150 x 78,5 cm.

Räume: 6.OG: 06_001 Servicecenter 1, 06_012
Servicecenter
2, 06_007 Teeküche, 06_015 Büro 1, 06_014 Besprechung,
06_013 Büro 2
Menge: 70,000 m2

**02.13 Zulage Nassabriebsklasse 1, Überholungsbeschichtung, NF**
*** Bezugsbeschreibung
Zulage für die Überholungsbeschichtung der Wände mit
Dispersionsfarbe Nassarbriebsklasse 1. Ausführung nur
in
Abstimmung mit der Bauleitung.

Räume:
6.OG: 06_011 Eingangshalle, 06_008 Garderobe, 06_007
Teeküche, 06_001 Servicecenter 1, 06_012 Servicecenter
2
7.OG: 07_004 Vorflur, 07_005 Flur, 07_013
Besprechungsraum, 07_012 Aufenthaltsraum
Menge: 550,000 m2

**02.14 Zulage Nassabriebsklasse 1, Überholungsbeschichtung, TRH**
*** wie Position 02.13
Räume: EG bis 6.OG TRH, Bestandswand Unterverteilung
Menge: 50,000 m2

**02.15 Zulage Nassabriebsklasse 1, Überholungsbeschichtung, Stützen, NF**
Zulage für die Überholungsbeschichtung von Stützen mit
Dispersionsfarbe Nassarbriebsklasse 1. Ausführung nur
in
Abstimmung mit der Bauleitung.

Räume:
6.OG: 06_001 Servicecenter 1, 06_012 Servicecenter 2,
06_011 Eingangshalle, 06_008 Garderobe
7.OG: 07_004 Vorflur, 07_005 Flur
Menge: 50,000 m

**02.16 Zulage Überholungsbeschichtung, Nischen, NF**
Zulage für die Überholungsbeschichtung in den Nischen
mit
Dispersionsfarbe Nassarbriebsklasse 1. Ausführung nur
in
Abstimmung mit der Bauleitung.

Räume: 6.OG: 06_001 Servicecenter 1, 06_012
Servicecenter
2, 06_007 Teeküche
Menge: 60,000 m2

**02.17 Acryl-Versiegelung, NF**
*** Bezugsbeschreibung
Versiegelung mit Acryl im Wand-, Decken- und
Fußleistenbereich, sowie Nischen, Stützen Türzargen zur
Kantenbegrenzung, weiß in fertiger Ausführung inkl.
aller
nötigen Abklebearbeiten, Material und
Nebenkosten.Abrechnung nach ATV DIN 18299 und ATV DIN
18363 in m
Arbeitshöhe bis 2,65 m über der Standfläche.

Räume:
6.OG: 06_011 Eingangshalle, 06_001 Servicecenter 1,
06_008
Garderobe, 06_007 Teeküche, 06_012 Servicecenter 2,
06_015
Büro 1, 06_014 Besprechung, 06_013 Büro 2
7.OG: 07_013 Besprechungsraum, 07_012 Aufenthaltsraum,
07_004 Vorflur, 07_005 Flur
Menge: 680,000 m

**02.18 Acryl-Versiegelung, TRH**
*** wie Position 02.17
Räume: UG bis 7.OG TRH, 6.OG: 06_004 Flur, 7.OG: Flur
zu
den WC-Räumen
Menge: 500,000 m

**02.19 Reparatur Risse, Bestandswand, geputzt, NF**
*** Bezugsbeschreibung
Risse in geputzten (Gipsputz) Wänden beseitigen
Risse aufweiten und säubern, Flankenvorbereitung,
Grundierung, Verfüllung mit elastischem
Reparaturspachtel,
Oberfläche bündig abziehen.

Abgerechnet werden nur Leistungen, die unter Kapitel
4.2 der
DIN 18363 fallen
Rissbreite bis 3 mm

Ausführung nur in Abstimmung mit der Bauleitung.
Räume im Bereich Nutzungsfläche.
Menge: 10,000 m

**02.20 Reparatur Risse, Bestandswand, geputzt, TRH**
*** wie Position 02.19
Räume: Treppenhaus
Menge: 10,000 m

**02.21 Etagenbeschriftung**
Farbige Etagenbeschriftung mit Wandfarbe (mehrere
Farben)
gem. Bemusterung, H/B=ca. 60/60 cm, aus einem Rechteck
und das Negativbild einer Zahl.
Menge: 9,000 St

### Titel 03 Malerarbeiten Decken

**03.1 Untergrund saugen, NF**
*** Bezugsbeschreibung
Untergrund in Vorbereitung auf die eigene Leistung
entstauben,
durch Absaugen. Inkl. Unterseiten und Seitenflächen
Deckenkoffer
Abhangdecken, Friese und Deckenkoffer in Räumen des
Bereichs Nutzungsfläche.
Menge: 260,000 m2

**03.2 Untergrund saugen, TRH**
*** wie Position 03.1
Friese und Deckenkoffer im Treppenhaus.
Menge: 30,000 m2

**03.3 Haftgrund, AHD, mineralische Untergründe, NF**
Egalisierenden pigmentierten Haftgrund auf glatte
Abhangdecken auftragen, zur Reduzierung der
Saugfähigkeit
und zur Sicherstellung einer homogenen, ansatzfreien
Optik des
Schlussanstrichs.

wasserverdünnbar, lösemittelfrei, geruchsarm, für den
Innenraum geeignet
Untergrund: Gipsplatte Q3, neu erstellt
Arbeitshöhe bis 2,65 m über der Standfläche.

Räume:
6.OG: 06_011 Eingangshalle; 06_001 Servicecenter 1,
06_014
Besprechung, 06_012 Servicecenter 2
Menge: 30,000 m2

**03.4 Haftgrund, Unterseite Deckenkoffer, NF**
*** Bezugsbeschreibung
Egalisierenden pigmentierten Haftgrund auf
Deckenkoffer-Unterseiten auftragen, zur Reduzierung der
Saugfähigkeit und zur Sicherstellung einer homogenen,
ansatzfreien Optik des Schlussanstrichs.

wasserverdünnbar, lösemittelfrei, geruchsarm, für den
Innenraum geeignet
Untergrund: Gipsplatte, Q3, neu erstellt
Arbeitshöhe bis 2,65 m über der Standfläche
Breiten: ca. 53 cm bis ca. 142 cm

Räume:
6.OG: 06_001 Servicecenter 1, 06_012 Servicecenter 2,
06_015 Büro 1, 06_013 Büro 2
Menge: 95,000 m2

**03.5 Haftgrund, Unterseite Deckenkoffer, TRH**
*** wie Position 03.4
Arbeitshöhe bis ca. 2,55 m über der Standfläche.
Räume: UG, 2.OG-6.OG TRH
Menge: 25,000 m2

**03.6 Haftgrund, Seitenfläche Deckenkoffer H bis ca. 30 cm, NF**
*** Bezugsbeschreibung
Egalisierenden pigmentierten Haftgrund auf
Deckenkoffer-Unterseiten auftragen, zur Reduzierung der
Saugfähigkeit und zur Sicherstellung einer homogenen,
ansatzfreien Optik des Schlussanstrichs.

wasserverdünnbar, lösemittelfrei, geruchsarm, für den
Innenraum geeignet
Untergrund: Gipsplatte, Q3, neu erstellt
Höhe ca. 27 cm
Arbeitshöhe bis 2,65 m über der Standfläche.

Räume:
6.OG: 06_001 Servicecenter 1, 06_012 Servicecenter 2,
06_015 Büro 1, 06_013 Büro 2
Menge: 27,000 m2

**03.7 Haftgrund, Seitenfläche Deckenkoffer H bis ca. 45 cm, NF**
*** wie Position 03.6
Höhe ca. 45 cm
Menge: 7,000 m2

**03.8 Haftgrund, Seitenfläche Deckenkoffer H=10 cm, TRH**
*** wie Position 03.6
Höhe: ca. 10 cm
Abrechnung über Länge in m.
Arbeitshöhe bis ca. 2,55 m über der Standfläche.
Menge: 28,000 m

**03.9 Haftgrund, Seitenfläche Koffer Einschubtreppe, TRH**
*** wie Position 03.6
Höhe ca. 1 m
Abrechnung über Fläche in m2.
Menge: 4,000 m2

**03.10 Haftgrund, Fries B bis ca. 55 cm, NF**
Egalisierenden pigmentierten Haftgrund auf glatten
Decken-Randfries auftragen, zur Reduzierung der
Saugfähigkeit
und zur Sicherstellung einer homogenen, ansatzfreien
Optik des
Schlussanstrichs.

wasserverdünnbar, lösemittelfrei, geruchsarm, für den
Innenraum geeignet
Untergrund: Gipsplatte, Q3, neu erstellt
Arbeitshöhe bis 2,65 m über der Standfläche

Breiten: ca. 30 cm bis ca. 52 cm

Räume:
6.OG: 06_012 Servicecenter 2, 06_007 Teeküche, 06_008
Garderobe
7.OG: 07_013 Besprechungsraum, 07_012 Aufenthaltsraum
Menge: 65,000 m

**03.11 Erstbeschichtung, AHD, Dispersion, mineralische Untergründe, NF**
Erstbeschichtung von Abhangdecken als Glattdecken mit
Dispersionsfarbe Nassabriebklasse 3 gem.
Ausführungsbeschreibung deckend auftragen.

Untergrund: GKB, Q3, neu erstellt
Arbeitshöhe bis 2,65 m über der Standfläche
Oberfläche: seidenmatt

Räume:
6.OG: 06_011 Eingangshalle; 06_001 Servicecenter 1,
06_014
Besprechung, 06_012 Servicecenter 2
Menge: 30,000 m2

**03.12 Erstbeschichtung, Unterseite Deckenkoffer, NF**
*** Bezugsbeschreibung
Erstbeschichtung von Deckenkoffer-Unterseiten mit
Dispersionsfarbe Nassabriebklasse 3 gem.
Ausführungsbeschreibung deckend auftragen.

Untergrund: GKB, Q3, neu erstellt
Arbeitshöhe bis 2,65 m über der Standfläche
Oberfläche: seidenmatt

Räume:
6.OG: 06_011 Eingangshalle; 06_001 Servicecenter 1,
06_014
Besprechung, 06_012 Servicecenter 2
Menge: 95,000 m2

**03.13 Erstbeschichtung, Unterseite Deckenkoffer, TRH**
*** wie Position 03.12
Arbeitshöhe bis ca. 2,55 m über der Standfläche.
Räume: UG, 2.OG-6.OG TRH
Menge: 25,000 m2

**03.14 Erstbeschichtung, Seitenfläche Deckenkoffer H bis 30 cm, NF**
*** Bezugsbeschreibung
Erstbeschichtung von Deckenkoffer-Seitenflächen mit
Dispersionsfarbe Nassabriebklasse 3 gem.
Ausführungsbeschreibung deckend auftragen.

Untergrund: GKB, Q3, neu erstellt
Arbeitshöhe bis 2,65 m über der Standfläche
Oberfläche: seidenmatt

Räume:
6.OG: 06_011 Eingangshalle; 06_001 Servicecenter 1,
06_014
Besprechung, 06_012 Servicecenter 2
Menge: 27,000 m2

**03.15 Erstbeschichtung, Seitenfläche Deckenkoffer H bis 45 cm, NF**
*** wie Position 03.14
Höhe ca. 45 cm
Menge: 6,000 m2

**03.16 Erstbeschichtung, Seitenfläche Koffer Einschubtreppe, TRH**
*** wie Position 03.14
Arbeitshöhe bis ca. 2,55 m über der Standfläche.
Raum: 7.OG TRH
Menge: 4,000 m2

**03.17 Erstbeschichtung, Seitenfläche Deckenkoffer H=10 cm, TRH**
*** wie Position 03.14
Höhe: ca. 10 cm
Arbeitshöhe bis ca. 2,55 m über der Standfläche.
Menge: 27,000 m

**03.18 Erstbeschichtung, Fries B bis 55 cm, NF**
Erstbeschichtung von Decken-Randfries mit
Dispersionsfarbe
Nassabriebklasse 3 gem. Ausführungsbeschreibung deckend
auftragen.

Untergrund: GKB, Q3, neu erstellt
Arbeitshöhe bis 2,65 m über der Standfläche
Oberfläche: seidenmatt

Breiten: ca. 30 cm bis ca. 52 cm

Räume:
6.OG: 06_012 Servicecenter 2, 06_007 Teeküche, 06_008
Garderobe
7.OG: 07_013 Besprechungsraum, 07_012 Aufenthaltsraum
Menge: 65,000 m

**03.19 Überholungsbeschichtung, AHD, Dispersion, mineralische Untergründe, NF**
Überholungsbeschichtung von Deckenflächen mit
Dispersionsfarbe Nassabriebklasse 3 gem.
Ausführungsbeschreibung deckend auftragen.

Untergrund: Gipsplatte, weiß gestrichen
Arbeitshöhe bis 2,65 m über der Standfläche.
Bauteil: Deckenversprung 06_011 Eingangshalle
Menge: 15,000 m2

**03.20 Überholungsbeschichtung, Seitenfläche AHD H=ca. 30 cm, Dispersion, mineralischer Untergrund, NF**
Überholungsbeschichtung der Seitenfläche des
Deckenversprungs mit Dispersionsfarbe Nassabriebklasse
3
gem. Ausfürhungsbeschreibung deckend auftragen.

Untergrund: Gipsplatte, weiß gestrichen
Höhe: ca. 30 cm
Untergrund: Gipsplatte, hell gestrichen
Abrechnung über Länge in m.
Arbeitshöhe bis 2,65 m über der Standfläche.
Bauteil: Deckenversprung 06_011 Eingangshalle
Menge: 12,000 m

**03.21 Überholungsbeschichtung, Fries B bis 50 cm, NF**
Erstbeschichtung von Decken-Randfries mit
Dispersionsfarbe
Nassabriebklasse 3 gem. Ausführungsbeschreibung deckend
auftragen.

Untergrund: Gipsplatte, hell gestrichen
Arbeitshöhe bis 2,65 m über der Standfläche
Oberfläche: seidenmatt

Breiten: ca. 30 cm bis ca. 52 cm

Räume:
6.OG: 06_012 Servicecenter 2, 06_007 Teeküche, 06_008
Garderobe
7.OG: 07_013 Besprechung
Menge: 30,000 m

### Titel 04 Malerarbeiten Laibungen

**04.1 Haftgrund, Türlaibungen B bis ca. 35cm, NF**
*** Bezugsbeschreibung
Türlaibungen mit Putz-Oberfläche mit Haftgrund
streichen.
Breite bis ca. 35 cm

wasserverdünnbar
lösemittelfrei
geruchsarm
für den Innenraum geeignet
Untergrund: Gipsputz Q2, neu erstellt
Arbeitshöhe bis 2,80 m über der Standfläche.

Räume:
6.OG: 06_011 Eingangshalle, 06_007 Teeküche, 06_008
Garderobe
7.OG: 004 Vorflur, 005 Flur
Menge: 48,000 m

**04.2 Haftgrund, Türlaibungen B bis ca. 35cm, TRH**
*** wie Position 04.1
Räume: 7.OG TRH, UG-7.OG Etagentür Flurseite und
Trockenbau-Rahmen
Menge: 120,000 m

**04.3 Erstbeschichtung, Dispersion, Laibungen B bis ca. 35cm, NF**
*** Bezugsbeschreibung
Erstbeschichtung von Türlaibungen mit Dispersionsfarbe
gem.
Ausfürhungsbeschreibung decken auftragen.
Breite Laibungen bis ca. 35 cm

Räume:
6.OG: 06_011 Eingangshalle, 06_007 Teeküche, 06_008
Garderobe
7.OG: 004 Vorflur, 005 Flur
Menge: 48,000 m

**04.4 Erstbeschichtung, Dispersion, Laibungen B bis ca. 35cm, TRH**
*** wie Position 04.3
Raum: 7.OG TRH
Menge: 20,000 m

**04.5 Überholungsbeschichtung, Dispersion, Fensterlaibungen B=ca. 17,5 cm, NF**
Überholungsbeschichtung von Fensterlaibungen mit
Dispersionsfarbe gem. Ausführungsbeschreibung deckend
auftragen.
Breite Laibungen bis ca. 35 cm

Räume: 6.OG: 06_007 Teeküche, 06_001 Servicecenter 1,
06_012 Servicecenter 2, 06_015 Büro 1, 06_014
Besprechung,
06_013 Büro 2
Menge: 250,000 m

**04.6 Überholungsbeschichtung, Dispersion, Laibungen Nischen B=ca. 20 cm, NF**
Überholungsbeschichtung von Nischen-Laibungen mit
Dispersionsfarbe gem. Ausfürhungsbeschreibung deckend
auftragen.
Breite Laibungen ca. 20 cm

Räume: 6.OG: 06_007 Teeküche, 06_001 Servicecenter 1,
06_012 Servicecenter 2, 06_015 Büro 1, 06_014
Besprechung,
06_013 Büro 2
Menge: 175,000 m

### Titel 05 Lackierarbeiten Stahlblechtüren

**05.1 Erstbeschichtung Stahlblechtür ca. 0,885m/2,01m**
*** Bezugsbeschreibung
Erstbeschichtung auf bauseits grundierten
Stahlblechtürblatt
und -Zarge, innen, aus Acryllack, lösemittelfrei,
deckend.
Farbe: weiß, ca. RAL 9016
Oberfläche: seidenmatt

Breite: ca. 0,885 m
Höhe: ca. 2,01 m

Angebotenes Fabrikat

'..................................................'
Ist vom Bieter anzugeben.
Datenblätter sind auf Verlangen vorzulegen
Menge: 1,000 St

**05.2 Erstbeschichtung Stahlblechtür ca. 1,01m/2,01m**
*** wie Position 05.1
Breite: ca. 1,01 m
Höhe: ca. 2,01 m
Menge: 2,000 St

**05.3 Erstbeschichtung Stahl-Umfassungszarge**
Erstbeschichtung auf bauseits grundierten
Stahlblechtürblatt
und -Zarge, innen, aus Acryllack, lösemittelfrei,
deckend.
Farbe: weiß, ca. RAL 9016
Oberfläche: seidenmatt

Breite: ca. 0,885 m
Höhe: ca. 2,135 m
Menge: 1,000 St

**05.4 Überholungsbeschichtung Stahlblechtür ca. 0,885m/2,01m**
Deckende Überhodulgsbeschichtung auf Stahltürblatt und
Zarge
im Innenbereich mit Acryllack, lösemittelfrei.
Leistung inkl.
Beschichtung anschleifen und Untergrundsvorbereitung.

Breite: ca. 0,885 m
Höhe: ca. 2,01 m

Angebotenes Fabrikat

'..................................................'
Ist vom Bieter anzugeben.
Datenblätter sind auf Verlangen vorzulegen

Tür-Nr.: 00_013_01
Tür-Bezeichnung Gutachten: EG 013 01
Menge: 1,000 St

### Titel 06 Stundenlohnarbeiten

*Hinweis*
Stundenlohnarbeiten dürfen nur nach ausdrücklicher
Anordnung
der Bauleitung ausgeführt werden.
Der Auftragnehmer hat über Stundenlohnarbeit
arbeitstäglich
Stundenlohnzettel in einfacher Ausfertigung
einzureichen. Die
Übermittlung per Fax und Mail ist gestattet,
vorausgesetzt, die
Angaben sind lesbar.

**06.1 Stundenlohn Facharbeiter, NF**
*** Bezugsbeschreibung
Arbeiten, welche nicht in den Positionen erfasst sind
und auf
besondere Veranlassung durch die Bauleitung  gegen
Nachweis
zur Ausführung kommen:

Qualifikation: Facharbeiter/Facharbeiterin

Die Regelungen des §15 der BVB des Bauherrn sind zu
beachten.

Pos. für die Arbeiten in den Räumen Nutzfläche.
Menge: 8,000 St

**06.2 Stundenlohn Facharbeiter, TRH**
*** wie Position 06.1
Pos. für die Arbeiten im Treppenhaus.
Menge: 8,000 St

**06.3 Stundenlohn Helfer, NF**
*** Bezugsbeschreibung
Arbeiten, welche nicht in den Positionen erfasst sind
und auf
besondere Veranlassung durch die Bauleitung  gegen
Nachweis
zur Ausführung kommen:

Qualifikation: Helfer/Helferin

Die Regelungen des §15 der BVB des Bauherrn sind zu
beachten.

Pos. für die Arbeiten in den Räumen Nutzfläche.
Menge: 8,000 St

**06.4 Stundenlohn Helfer, TRH**
*** wie Position 06.3
Pos. für die Arbeiten im Treppenhaus.
Menge: 8,000 St

**06.5 Zusätzliche Anfahrten, NF**
*** Bezugsbeschreibung
Zusätzliche Anfahrten
die aus Bedingungen der Baustelle entstehen und nicht
vom AN
zu vertreten sind.

Die Leistung kann nur abgerechnet werden, wenn die
Notwenigkeit der zusätzlichen Anfahrt vorher angezeigt
und
durch die Bauüberwachung genehmigt wurde.

Zusätzliche Anfahrten bei Stundenlohnarbeiten in den
Räumen
der Nutzfläche.
Menge: 4,000 St

**06.6 Zusätzliche Anfahrten, TRH**
*** wie Position 06.5
Pos. für die Anfahrten für Arbeiten im Treppenhaus.
Menge: 4,000 St

USt %: 19,00
